# Universität Potsdam, Neubau Philosophische Fak.
Angebotsaufforderung (GAEB DA XML 3.0, DA83)
Projekt: F01P-0-340017
Währung: EUR
Auftraggeber: Brandenburgische Landesbetrieb, für Liegenschaften und Bauen (BLB); Vergabenummer: PDM-L-30023056
Erstellt mit: GXML Toolbox V3.3 R20230829, iTWO_64 V25.0.558, 17.03.2026

## Allgemeine Beschreibung der Baumaßnahme
Allgemeine Beschreibung der Baumaßnahme

Gesamtsituation

Die Universität Potsdam nutzt am Standort Am Neuen Palais, der zum Teil im Park Sanssouci mit seinen denkmalgeschützten Bauten liegt, Bauten aus dem 18.-20. Jahrhundert östlich der Straße sowie eine Vielzahl von nach 1950 errichteten Gebäuden, Baracken und Sportplätzen westlich der Straße.
Das Ensemble Neues Palais ist seit 1990 Teil der UNESCO-Welterbestätte „Schlösser und Parks von Potsdam und Berlin“ als Einzeldenkmal der Stadt Potsdam geschützt und liegt im Geltungsbereich der Denkmalbereichssatzung zum Schutz des Denkmalbereichs Berlin-Potsdamer-Kulturlandschaft (UNESCO-Schutz). Das Baufeld befindet sich in der Wasserschutzzone IIIa.

In vier Abschnitten sollen die  nach 1950 errichteten Bestandsgebäude rückgebaut und durch Neubauten ersetzt werden, die den hohen städtebaulichen, architektonischen, funktionalen, wirtschaftlichen und energetischen Anforderungen Rechnung tragen und sich behutsam in das historisch geprägte Umfeld mit seinen denkmalgeschützten Gartenanlagen und Baulichkeiten einfügen. Die hier zu betrachtenden Baufelder 1A und 1B markieren den nördlichen Rand des nördlichen Planungsbereiches und erstrecken sich über ein Gesamtareal von etwa 50 x 150 M.

In den beiden Gebäuden des ersten Bauabschnitts (Haus A und B) befinden sich zentrale Nutzungen aus dem Bereich Universitätsverwaltung und Gebäudemanagement (HGP) sowie das universitäre Rechenzentrum, zentrale Einrichtungen für Informationsverarbeitung und Kommunikation mit audiovisuellem Zentrum und Druckerei.

Von erheblicher Bedeutung sind Anforderungen an den Umwelt-, Natur- und Landschaftsschutz. Es sind erhöhte Anforderungen an den Gebäudeenergiestandard unter Berücksichtigung energetischer Synergieeffekte der Anlagentechnik umzusetzen.

Anstelle der derzeit neben dem Baufeld untergebrachten provisorischen Heizzentrale für den Universitätscampus ist im ersten Bauabschnitt ein Blockheizkraftwerk zu integrieren.

Gebäude Haus A (117) und Haus B (116)

Bei den zu errichtenden Neubauten handelt es sich um zweigeschossige Baukörper mit unregelmäßig gegliederten, sich überschneidenden Rechteckgrundrissen, die in jedem Gebäue zwei Innenhofflächen umschließen.

Die Gebäudeabmessungen betragen Länge x Breite ca. 43,40 x 35,70 m für Haus A und Länge x Breite ca. 54,50 x 42,00 m für Haus B, die Gebäudehöhe über dem geneigten Gelände beträgt für beide Häuser ca. 8,20 - 8,70 m, die Höhe der OKFFB der Obergeschoße liegen ca. 3,60 - 4,10 m über Gelände.
Die Bruttogrundfläche von Haus A beträgt ca. 1.314 m², die Bruttogrundfläche von Haus B beträgt ca. 1.566 m².

Zur Höheneinordnung der EG - Fußbodenebenen ist davon auszugehen, dass diese im östlichen Haus B durchgängig bei OKF = 31,90 m ü.NHN liegen wird. In den Technikräumen des Hauses A ist ein Teilbereich (Heizzentrale) auf der durchgehenden Fundamentplatte mit OKR = OKF = 30,90 m ü.NHN geplant, während in den übrigen Bereichen (Rechenzentrum und weitere) eine aufgeständerte Nutzungsebene von 31,90 m vorgesehen ist.

Die Maximalordinate zeHGW ist bei ca. 30,80 m ü. NHN zu erwarten, die regelmäßige Hochwassersituation MHGW erreicht ca. 29,80 m ü. NHN.

Die Fundamentplatten und die Außenwände (teilweise) von Haus A liegen im Einflussbereich mäßiger Einwirkung von drückendem Wasser, ebenso Bodenplatten und Außenwände der Schachtgruben in Haus B.
Übrige erdberührte Außenwände und Fundamentplatte von Haus B sind der Einwirkung von Bodenfeuchte ausgesetzt.

Gründung

Die Gründung erfolgt auf bauseits neu eingebauten tragfähigen Böden, vorhandene Bodenschichten wurden bis auf ausreichend tragfähige Bodenschichten entfernt. Als Gründungselement werden Stahlbeton- Fundamentplatten vorgesehen. Die Unterkante der Fundamentplatte von Haus A liegt im frostfreien Bereich, die Fundamentpatte von Haus B erhält Frostschürzen / Streifenfundamente. Die Gündungen werden auf einer lastabtragenden Dämmschicht hergestellt, die auf einer Sauberkeitsschicht aus Beton verlegt wird, die Gründung von Haus A ist teilweise nicht wärmegedämmt.

Erdberührte Bauteile sind enstprechend der jeweiligen Anforderungen als wärmegedämmte WU-Konstruktionen aus Beton auszuführen.

Tragwerk

Das Tragwerk besteht prinzipiell aus einer Kombination aus Stahlbetonwänden- und stützen in Verbindung mit Stahlbetondecken, die Decken in Haus B sind teilweise vorgespannt. Die Dachkonstruktion besteht aus Stahlbeton-Flachdecken mit WU-Zuschlägen (keine WU-Konstruktion im Sinne der WU-Richtlinie des DAfStb). Die Innenwände werden in Teilbereichen als Beton mit Sichteigenschaften ohne zusätzliche Beschichtung ausgeführt, lediglich eine farblose oder farbige Lasur ist vorgesehen.

Fassade

Die Fassade ist als nicht hinterlüftete Vorsatzschale aus Sicht-Mauerwerk aus Ziegel geplant, die Wämedämmung besteht aus einer mineralischen Schüttung. Die Fenster und Außentüren sind Holzfenster mit Sonnen- und Wärmeschutzverglasung, die überwiegend in einer wämedämmenden Montagezarge eingebaut werden. Das Gebäude erhält an den erforderlichen Flächen einen außenliegenden Sonnenschutz.

Dach

Das Flachdach ist als Warmdach-Konstruktion geplant und ist als gefälleloses Retentionsdach mit extensiver
Begrünung vorgesehen, die erforderliche Entwässerung erfolgt innenliegend.

Innenausbau

Der Innenausbau erfolgt in Trockenbauweise, teilweise mit Innenfenstern und Oberlichtern. Haus A erhält im EG auf Grund der umfangreichen Installationen in allen Bereichen außer in der Heizzentrale und im Eingangsbereich / Treppenraum einen Doppelboden, Haus B in höher installierten Bereichen einen Doppelboden, in den restlichen Bereichen Estrich auf Dämmschicht und Unter-Estrich-Kanälen für die Elektroversorgung, Heizestriche sind nicht vorgeesehen. Die Bodenbeläge bestehen aus Terrazzo / Terrazzoestrich oder Bahnenware. Sanitär- und technische Räume erhalten Fliesen.

Außenanlagen

Die umgebenden Außenanlagen sollen im wesentlichen von befestigten Verkehrs- und Bewegungsflächen eingenommen werden, wobei neben den durch Fußgänger- und Radverkehr beanspruchten Zugangs- und Aufenthaltsbereichen auch ein Umfahrungsweg entlang der Nordseite des Neubaukomplexes geplant ist, der
auf eine Beanspruchung aus Lkw- Anlieferverkehr auszulegen ist. Für die Vorplätze / Eingangsbereiche ist als Belag eine sogenannte Mopke- Pflasterung (hochgestelltes Ziegelpflaster) vorgesehen.

## Hinweise für Bauarbeiten jeder Art DIN 18299
Hinweise für Bauarbeiten jeder Art DIN 18299

1. Angaben zur Baustelle

1.1 Lage

  Die Baustelle befindet sich auf dem Gelände der Universität Potsdam, Am Neuen Palais 10, 14469 Potsdam. Das Baufeld wird südlich vom "Drive" (Fahrweg auf dem Gelände), an den übrigen Seiten von Bäumen begrenzt.

1.2 Verkehr / Zufahrt (siehe beiliegenden Lageplan)

  Die Zufahrt zur Baustelle erfolgt über den "Drive", der die Zufahrt für Gebäude der Universität Potsdam westlich der "Straße am Neuen Palais" bildet und der auch als Zufahrt für die Feuerwehr dient. Parkmöglichkeiten sind im öffentlichen Bereich an der Straße "Am Neuen Palais" in unmittelbarer Nähe vorhanden. Der mit Schranke gesicherte Gebäude- und Baustellenbereich ist in Abstimmung mit dem Bauherrn zugänglich.

1.3 Für den Verkehr freizuhaltende Flächen

  Die Zufahrt zur öffentlichen Straße und zu den vorhandenen Gebäuden und die Feuerwehrzufahrt ist ständig freizuhalten.

1.4 Anschlüsse für Wasser, Energie und Abwasser

  Baustrom- und Wasseranschluss ist auf dem Baufeld vorhanden.

1.5 Flächen und Räume auf der Baustelle

  Auf dem Baufeld sind nur unmittelbar für den Betrieb der Baustelle notwendige Baustelleneinrichtungen zulässig. Lager- und Aufenthaltsräume werden nicht zur Verfügung gestellt.

1.6 Außenanlage, Vegetation

  In der Umgebung des Baufelds befinden sich Bäume, die Höhe der Bäume beträgt bis ca. 30 m. Die übrige Vegetation wird zum großen Teil von Gras, Bodendeckern und einzelnen Sträuchern bestimmt, zusätzlich gibt es einige befestigte Flächen.

1.7 Geologische und hydrologische Verhältnisse

  Für die VE nicht von Bedeutung

1.8 Entsorgung von Bauschutt, Abfall, Verpackungsmaterial, etc.

  Die Beseitigung von Schutt, Abfall, Verpackungs- und Abdeckmaterial nach VOB/C DIN 18299 hat von jedem AN arbeitstäglich zu erfolgen. Bei der Schuttbeseitigung sind die geltenden Vorschriften des Landes bzw. der Kommune zu beachten. Grundsätzlich sind Verpackungen und Transportpaletten kostenlos gemäß Abfallbeseitigungsgesetz vom AN von der Baustelle zu entfernen. Erfolgt die Beseitigung nicht nach einer angemessenen Fristsetzung (im Regelfall 3 Werktage), veranlasst die Bauleitung die Beseitigung durch eine Fremdfirma, die Kosten gehen zu lasten des oder der AN. Die Mengenermittlung und die Zuordnung erfolgt nach billigem Ermessen der Bauleitung, wobei dem AN der Nachweis offen bleibt, dass er den Schutt bzw. Abfall nicht bzw. nur in geringerem Umfang verursacht hat.

1.9 Schutzgebiete oder Schutzzeiten im Bereich der Baustelle

  Das Baufeld befindet sich in einem die Kernzone einbindenen Landschaftsraum (Pufferzone) der UNESCO-Welterbestätte "Schlösser und Gärten von Potsdam und Berlin", Teilbereich Park Sanssouci - Lindenallee. Die Erdarbeiten werden nach § 31 i.V. m. § 34 Brandenburgisches Abfall- und Bodenschutzgesetz (BbgAbfBodG) durch einen unabhangigen, sachverstandigen Gutachter begleitet

  Das Baufeld liegt innerhalb der Trinkwasserschutzzone IIIA. Der AN wird auf die besondere Sorgfaltspflicht im Hinblick auf den Grundwasserschutz hingewiesen. Alle gesetzlichen Bestimmungen zum Schutz sind einzuhalten.

Alle am Bau beschäftigten sind durch den AN auf die besondere Sorgfaltspflicht im Hinblick auf den Grundwasserschutz hinzuweisen und von Auflagen zu unterrichten. Dies ist durch ein entsprechendes Schreiben des AN vor Beginn der Arbeiten dem AG nachzuweisen.

1.10 Schutzmaßnahmen

  Das Baugelände wird auf Veranlassung des AG eingezäunt, der Zugang erfolgt über ein verschließbares Tor. Der AN Allgemeine Baustelleneinrichtung wird diese Leistung erbringen und vorhalten. Die Tore sind durch den AN nach Beendigung der Arbeitszeit zu verschließen, ebenso an Wochenenden und Feiertagen. Unabhängig davon bleibt jeder AN für die Sicherung seiner Leistung und seiner Geräte etc. alleine verantwortlich, der AG trifft keine eigenen Sicherungsmaßnahmen. Eine Baubewachung ist nicht vorgesehen, ein Schließdienst öffnet die Eingangstüren für die Dauer der Arbeitszeit. Aus dem Aufstellen des Zaunes und dem Verschließen der Tore können keine Ansprüche gegen den AG bzw. seinen Erfüllungsgehilfen abgeleitet werden. Eine Bauwesenversicherung wird nicht abgeschlossen.

 Die Baumschutzverordnung ist einzuhalten. Bäume im Baubereich sind zu schützen. Der Wurzelbereich zu erhaltender Bäume darf nicht durch Befahren, Abstellen von Maschinen und Fahrzeugen, Baustelleneinrichtung und Materiallagerung belastet werden. Im Wurzelbereich zu erhaltender Bäume darf Boden nicht abgetragen und Gräben (z.B. für Erschließungsleitungen), Mulden und Baugruben dürfen im Wurzelbereich nicht hergestellt werden. Unvermeidbare Eingriffe in Wurzel- und Kronentraufbereiche sind ggf. nachträglich genehmigen zu lassen.

  Baumaschinen und -geräte sind gegen Öl- und Treibstoffverluste zu sichern. Elektrisch betriebene Maschinen sind zu bevorzugen.

  Das Lagern wassergefährdender Flüssigkeiten, insbesondere von Treibstoffen für Baumaschinen, ist in der weiteren Schutzzone in einwandigen, fur diesen Zweck zugelassenen Behältern nur erlaubt, wenn diese mit einer Auffangwanne versehen sind. Die Auffangwanne darf keinen Abfluss haben. Die Lagerbehälter einschliesslich der Auffangwannen sind vollständig regengeschützt aufzustellen. Die Auffangwanne muss mindestens dem Rauminhalt des oder der in ihr lagernden Behälter(s) entsprechen.

  Den Bediensteten der Wasserbehörde ist jederzeit der Zutritt zu allen Baustelleneinrichtungen zu gewähren.

1.11 Vorhandene Bausituation

  Zum Beginn der Ausführung ist der Rohbau und die Hülle bis auf einige Außentüren fertiggestellt (Bautüren) und der Ausbau weitgehend fertig gestellt.

1.12 Leitungen und Kanäle außerhalb der Gebäude
  Für die VE nicht von Bedeutung

1.13 Kampfmittel

  Für die VE nicht von Bedeutung

1.14 Baustellenverordnung

  Die Baumaßnahme wird durch einen SiGeKo begleitet und die Baustelle regelmäßig  kontrolliert; durch diesen wird zudem eine Baustellenverordnung aufgestellt, die verbindlich ist. Die entsprechend der Baustellenordnung zu erstellenden Nachweise und Dokumentationen sind vor Ausführungsbeginn zu erbringen bzw. zu bestätigen.

1.15 Werbung

  Es besteht die Möglichkeit unterhalb des Bauschildes eine Firmenleiste b x h ca. 135 x 15cm mit Gewerk, Firma, Anschrift und Telefon entsprechend Vorgaben Bauschild anzubringen, die Kosten übernimmt der AN. Jegliche weitere Werbung von Unternehmen ist im Baustellenbereich untersagt.

2. Angaben zur Ausführung

2.1 Andere Unternehmer

  Während der Ausführungszeit sind weitere Fachtechnik-Gewerke gemäß der typischen Anforderungen des Bauvorhabens auf der Baustelle tätig.

## Hinweise zur Kalkulation für Bauarbeiten jeder Art DIN 18299
Hinweise zur Kalkulation für Bauarbeiten jeder Art DIN 18299

1. Behördliche Genehmigungen

  Alle eventuell notwendigen behördlichen Genehmigungen sind rechtzeitig einzuholen. Zustandsaufnahmen sind vor Beginn der Maßnahmen mit den dafür zuständigen Behörden durchzuführen. Die Kosten für die Einholung dieser behördlicher Genehmigungen ist in die Einheitspreise einzukalkulieren.

2. Öffentliche Flächen

  Sämtliche Maßnahmen, die öffentliche Verkehrsflächen betreffen, sind im Vorfeld mit der Bauleitung sowie den zuständigen Behörden abzustimmen.

  Öffentliche Flächen für die eigene Baustelleneinrichtung des AN sind grundsätzlich vom AN rechtzeitig eigenverantwortlich ohne Mitwirkung des AG zu beantragen. Gebühren für diese Flächen sind grundsätzlich vom Auftragnehmer zu tragen

3. Protokollierung des Zustands angrenzender Flächen

entfällt

4. Baustelleneinrichtung

  Lager- und Aufenthaltsräume werden nicht zur Verfügung gestellt. Der AG stellt auf dem Baufeld ca. 150m2 Flächen / b = ca. 6m auf oder am Rand des Baufelds für Personalräume / Räume für Materiallagerung des AN zur Verfügung, Vorbereitung der Flächen erfolgt durch den AN. Auf dem Baufeld ist ein Abwasseranschluss an das Kanalnetz nicht möglich.
Containeranlagen dürfen nur eingeschoßig sein und dürfen den Boden nicht zusätzlich verdichten, z.B. durch Aufbau auf einem Tragrost, Bäume mit Kronen und Wurzeln scind zu schützen. Auf dem Baufeld ist ein
Abwasseranschluss an das Kanalnetz nicht möglich.

  Vom AG zur Verfügung gestellte Baustelleneinrichtung:
- Bauzaun mit Tor
- Baustromanschluss
- Bauwasseranschluss

Baustrom / Beleuchtung:

  Baustrom wird vom Auftraggeber unentgeltlich zur Verfügung gestellt, die Kosten für Baustrom sind nicht in die Einheitspreise einzurechnen!
  Die maximal für die gesamte Baustelle inklusive Sanitärcontainer und Bürocontainer des AG zur Verfügung stehende Anschlussleistung für den Baustrom beträgt max. 170 kW, für alle AN stehen max. 130 kW zur Verfügung.
  Im Außenbereich sind bauseits an jedem Gebäude Anschlussverteiler vorgesehen (max. 110kW), auf jeder Etage sind jeweils 3 - 4 Baustromverteiler (max 40 kW) vorgesehen. Kranverteiler inklusive Anschlussleitung werden bauseits nicht zur Verfügung gestellt. Ab dem Anschlusspunkt sind baustellengeeignete (gemäß VDE und den einschlägigen berufsgenossenschaftlichen Richtlinien, Vorschriften), ausreichend dimensionierte Verteilereinrichtungen vorzuhalten.
  Bauseitig erfolgt eine Ausleuchtung der Flucht- und Rettungswege, eine ggf. notwendige Beleuchtung der Arbeitsplätze ist eigenverantwortlich vom Gewerk selbst zu stellen

Bauwasseranschluss:

  Die Verbrauchskosten für Bauwasser trägt der AG.
  Bauwasser wird an 2 Entnahmestellen mit je 2 x  Auslaufventil DN20 / 3/4´´ zur Verfügung gestellt.
  Das Heranführen der Versorgungsleitungen von den Anschlussstellen an die Verbrauchsstellen ist Sache des AN und mit den Einheitspreisen abgegolten.

Versorgung der bietereigenen Bauleitungs- und Personalcontainer

  Baustrom darf nicht für die Beheizung der Aufenthaltsräume des Auftragnehmers verwendet werden.
  Für die Versorgung der bietereigenen Bauleitungs- und Personalcontainer mit Wasser und Strom sind von den Firmen geeichte Messvorrichtungen zu beschaffen und für die Dauer der Nutzung vorzuhalten. Der Auf- und Abbau darf nur in Gegenwart der Bauleitung geschehen, die die Verbrauchswerte gemeinsam mit dem AN abliest. Die Kosten für den Verbrauch von Wasser und Strom der bietereigenen Bauleitungs- und Personalcontainer trägt der AN. Die Verrechnung der Kosten erfolgt zwischen AG und AN zu ortsüblichen Tarifen der Versorgungsunternehmen.

  Als Sanitäre Einrichtungen wird vom AG ein Sanitärcontainer mit WC und Dusche zur Verfügung gestellt.

5. Sicherheit und Gesundheitsschutz auf der Baustelle

  Die Baustelle unterliegt den Bestimmungen der Baustellenverordnung. Der AN und seine Beschäftigten haben den Anweisungen der Bauleitung bezüglich Sicherheits- und Gesundheitsschutz zu folgen und insbesondere an den Eingangsunterweisungen durch den Sicherheits- und Gesundheitskoordinator teilzunehmen.

  Die Einhaltung der Betriebssicherheitsverordnung (BetrSichV) ist zwingend geboten. Vor Baubeginn ist dem SiGeKo durch den AN eine Gefährdungs-Beurteilung nach §3 BetrSichV zu übergeben. Für die betriebssichere Herstellung, Instandhaltung und Benutzung der Arbeitsplätze, Verkehrswege, Gerüste, Betriebseinrichtungen, Schutzvorrichtungen usw. ist unbeschadet der zivil- und strafrechtlichen Verantwortlichkeit des Besitzers, Herstellers, Lieferers, derjenige AN verantwortlich, dessen Beschäftigte die Arbeitsplätze, Verkehrswege, Gerüste, Betriebseinrichtungen usw. benutzen.

6. Vertretung des AN auf der Baustelle

  Für die Leistung aller Aufgaben ist der AN verpflichtet, auf der Baustelle einen bevollmächtigten Vertreter zu benennen und zur Verfügung des AG bzw. dessen Vertreter zu halten. Die Benennung des Bauführers hat spätestens zwei Wochen nach Auftragserteilung zu erfolgen. Der Bauführer darf nur aus wichtigem Grund ausgetauscht werden. Aus triftigem Grund kann der AG jedoch den sofortigen Austausch fordern. Ein Wechsel des Bauführers ist rechtzeitig mit entsprechender Begründung anzumelden. Der Bauführer, dessen Vertreter oder der Fachbauleiter müssen der deutschen Sprache in Wort und Schrift fliessend mächtig sein.

  Sämtliche Schreiben, Nachweise, Bautagesberichte etc. sind leserlich in deutscher Sprache einzureichen. Außerdem hat der AN dem AG den verantwortlichen Koordinator gemäß der Unfallverhütungsvorschrift VBG 1 zu benennen.

7. Koordinationsgespräche / Baubesprechungen

  Besprechungen zwischen der örtlichen Bauleitung und den AN finden in der Regel wöchentlich zu festen Terminen im Baubüro statt. Der AN hat dazu einen autorisierten Vertreter zu entsenden. Die Teilnahme ist
während der Ausführung von Leistungen auf der Baustelle Pflicht, eine gesonderte Vergütung erfolgt hierfür nicht. Über sämtliche Baubesprechungen werden vom Architekten / Bauleitung bzw. den vom AG beauftragten Fachingenieuren Protokolle erstellt, nur diese haben Gültigkeit. Eventuelle Einwände des AN gegen die Festlegungen des Protokolls müssen innerhalb einer Woche nach Versand desselben schriftlich erfolgen.

8. Bautagesberichte

  Die Anfertigung von Bautagesberichten durch den verantwortlichen Bauführer gilt als vereinbart. Die Entragung (Bauteil, Belegschaft, Wetter, Anordnungen, Besuche, etc.) sind täglich durchzuführen. Die Bautageberichte sind der Bauleitung unaufgefordert wöchentlich zur Kenntnisnahme mit Gegenzeichnung vorzulegen und im Original auszuhändigen

9. Baufristenplan

  Die terminliche Abwicklung erfolgt mittels dem vom Architekten aufgestellten Bauzeitenplan. Die endgültigen Termine werden in der Vertragsverhandlung vereinbart, die angegebenen Termine dienen als Orientierung.

  Der AN hat einen Baufristenplan, bauteil- und geschoßweise gegliedert, über seine vertragliche Leistung zu erstellen, an Hand dessen die Einhaltung der Vertragsfristen nachgewiesen und überwacht werden kann. Der Baufristenplan muss auf den Vertragswerten aufbauen. Die Festlegungen des AG z.B. zur baufachlichen oder terminlichen Koordinierung mit den übrigen Leistungsbereichen sind zu berücksichtigen. Bei Änderung der Vertragsfristen oder bei erheblichen Abweichungen von sonstigen Festlegungen ist der Plan unverzüglich zu überarbeiten.

  Der Baufristenplan ist dem AG innerhalb von 10 Werktagen nach Auftragserteilung, bei Überarbeitungen unverzüglich jeweils in 2-facher Ausfertigung zu übergeben. Die Kosten für das Erstellen und Überarbeiten des Baufristenplans sind in die Einheitspreise einzukalkulieren. Nach Prüfung und Freigabe des Bauzeitenplans durch die Bauleitung werden die Termine in den von der Bauleitung aufgestellten Gesamt-Bauzeitenplan der Baumaßnahme eingearbeitet. Die Rahmentermine und Zwischentermine werden damit verbindlich.

10. Ausführungsunterlagen des AN

  Hat der AN für sein Gewerk Werkstatt- oder Montagepläne zu fertigen, so sind diese normgerecht zu erstellen, das größte zulässige Format ist DIN A0. Die Pläne sind 2-fach, gefaltet, sowie in digitaler Form (pdf) der Bauleitung zur Prüfung vorzulegen. Die Kosten für die Pläne sind in die Einheitspreise einzukalkulieren.

  Die Planvorlage hat in Abstimmung mit der Bauleitung und dem Architektenvertrag so rechtzeitig zu erfolgen, dass die vertraglich vereinbarten Ausführungstermine unter Berücksichtigung der Planprüfung und der Materialdisponierung nicht gefährdet werden. Die Festlegung von Liefer- und Rückgabefristen erfolgt unmittelbar nach Auftragserteilung.

11. Abweichungen von den gewählten Konstruktionen

  Alle erforderlichen Nachweise und Ausführungszeichnungen für Konstruktionen, die auf Wunsch der ausführenden Firmen abweichend von den vorgegebenen Unterlagen ausgeführt bzw. mittelbar davon betroffen werden, sind von den ausführenden Firmen aufzustellen bzw. anzufertigen. Dies gilt sinngemäß auch für die Fälle, in denen der Firma von vorneherein eine bestimmte Freiheit für die Ausführungsart eingeräumt wurde. Genehmigung durch den AG, den Architekten, die Bauleitung und die anderen Planungsbeteiligten ist Voraussetzung für Änderungen.

  Bei der Aufstellung von Ausführungsunterlagen durch die ausführenden Firmen müssen diese die Angaben der übrigen Projektanten sowie die statischen Unterlagen beachten.

  Die Kosten für dir vorgenannte Leistungen des AN sind in die Einheitspreise einzurechnen.

12. Übergabe von Ausführungszeichnungen an den AN

  Die für die Bauausführung maßgeblichen Ausführungsunterlagen (Ausführungszeichnungen, Berechnungen, Behördenbescheide usw.) werden dem AN nach Auftragserteilung rechtzeitig vor Ausführung der jeweiligen Leistung gegen Empfangsbestätigung ausgehändigt.

  Die Ausführungsunterlagen werden grundsätzlich nur digital zur Verfügung gestellt. Abweichungen gegenüber diesen Unterlagen bedürfen der schriftlichen Beantragung des AN und der Zustimmung durch den AG.  Unstimmigkeiten zwischen den Ausführungsplänen der Architekten bzw. der Fachingenieure und den Planunterlagen des Statikers sind rechtzeitig vor der Ausführung mit der Bauleitung abzuklären.

13. Eignungs- und Gütenachweise,  Bauprodukte

  Prüfungen und Nachweise

  Art und Umfang der Eignungs-, Güte- und Kontrollprüfungen und sonstigen Prüfungen sowie der Nachweise über die Eignung der Bauprodukte richtet sich nach den vertraglichen Bestimmungen. Die Durchführung dieser Prüfungen sowie die Erbringung der Nachweise gelten als Nebenleistung, soweit im Vertrag nichts anderes geregelt ist.

 Soweit auf Grund von Rechts- und Verwaltungsvorschriften Prüfungen oder Abnahmen gefordert, jedoch nicht Vertragsinhalt sind, hat der AN deren Durchführungen in Abstimmung mit dem AG zu veranlassen. Die Kosten für diese Leistungen werden dem AG gegen Originalrechnung und Nachweise (Prüfzeugnisse, Bescheinigungen, Atteste, etc.) vom AG gesondert erstattet.

  Die Termine für die Durchführung von Prüfungen bzw. Abnahmen hat der AN so rechtzeitig festzulegen, dass im Bauablauf keine Unterbrechungen bzw. Behinderungen entstehen.

  Bauprodukte (Baustoffe, Bauteile, usw.)

  Bauprodukte dürfen nur verwendet werden, wenn der Nachweis über deren Eignung gemäß DIN 18299 erbracht ist.
  Die Eignung der zur Verwendung vorgesehenen Bauprodukte ist vor Einbau durch Vorlage eines Verwendbarkeitsnachweises nachzuweisen.
Verwendbarkeitsnachweise für Bauprodukte sind
- allgem. bauaufsichtliche Zulassung (abZ)
- allgem. bauaufsichtliches Prüfzeugnis (abP)
- Zustimmung im Einzelfall
Verwendbarkeitsnachweise für Bauarten sind
- allgem. Bauartgenehmigung (aBG)
- allgem. bauaufsichtliches Prüfzeugnis (abP)
- vorhabenbezogene Bauartgenehmigung (vBG)
 Nachweise, Zulassungen, Prüfzeugnisse, etc. sind dem AG vor Ausführungsbeginn unaufgefordert vorzulegen.

  Übereinstimmungserklärung

  Die Zulassung eines Bauprodukts / Bauteils / einer Anlage besteht in der Gesamtheit und im eingebauten Zustand. Die Bestätigung des fach- und sachgerechten Einbaus entsprechend den Technischen Baubestimmungen, den Verwendbarkeitsnachweisen und den Herstellervorschriften ist mittels Übereinstimmungserklärung nachzuweisen.
  Entsprechend den Verwendbarkeitsnachweisen sind die Übereinstimmungserklärungen entsprechend dem beauftragten Leistungsumfang für die verbauten Bauprodukte, Bauteile, Bauteilgruppen oder Anlagen /-teile und Teilbereiche zu fertigen.
  Alle Unterlagen sind im Original und als pdf-Datei zu übergeben

14. Dokumentation

  Der AN hat vor der VOB-Abnahme des Leistungsumfangs eine Dokumentation der verwendeten Materialien / Produkte / Bau- bzw. Ausführungsarten, etc. mit entsprechenden Nachweisen der im LV geforderten Qualitäten für den AG zu erstellen.

Hierzu gehören insbesondere:
 - revidierte Werk- und Montagepläne
 - Zulassungen und Prüfzeugnisse
 - Beschreibung aller aufgeführten Systeme
 - Produktdatenblätter mit den technischen Daten aller ausgeführten Systeme
 - Erklärung des AN, dass die von ihm erbrachten Leistungen nach den anerkannten Regeln der Technik und  nach den geltenden Vorschirften, Normen und Verordnungen ausgeführt wurden  (Fachunternehmererklärung)
 - Bestätigung des AN, dass die von ihm eingebauten Materialien und Produkte den Bestimmungen des Umweltbundesamtes entsprechen und durch den Einbau dieser Produkte die maximal zugelassene Schadstoffkonzentration (MAK-Liste) gemäß ASR nicht überschritten wird

Die Unterlagen sind zur Prüfung durch den AG zuerst einfach digital (im pdf-Format) einzureichen. Nach Prüfung und ggf. Korrektur sind die Unterlagen zu überarbeiten, objekt- bzw. gewerkeweise zusammenzustellen und in Ordnern abgeheftet 3-fach dem AG zu übergeben. Zusätzlich sind die Unterlagen digital (im pdf- und dwg-Format) auf CD einzureichen.

Die Dokumentationsunterlagen sind spätestens 3 Wochen vor geplanten Abnahmetermin einzureichen, zu korrigierende Dokumentationsunterlagen werden spätestens zum Abnahmetermin übergeben.

15. Abnahme

Bei der Beantragung der Abnahme sind alle notwendigen Unterlagen für die Abnahme durch den Auftragnehmer rechtzeitig bereitzustellen und Erklärungen abzugeben:
- Alle Leistungen sind vertragsgerecht und mängelfrei erbracht.
- Öffentlich- rechtlich geforderte und vorgeschriebene technische Abnahmen sind erfolgreich durchgeführt worden, Abnahmebescheinigungen sind beigefügt.
- Es ist eine Koordination zwischen den an der Gesamtleistung beteiligten Gewerken erfolgt. Diese stellen die ggf. notwendigen Fachkräfte zur Abnahme zur Verfügung.
- Bei durch den Auftragnehmer verursachten erfolglosen Abnahmen, sind alle durch die erfolglose Abnahme entstandenen Kosten durch den Auftragnehmer zu tragen.

16. Zugang zum Gebäude

  Im Zeitraum der Ausführung ist ein Höhenunterschied zwischen Baugelände und den Eingängen von ca. 0,50 bis 1,00m vorhanden. Dies ist eiinzukalkulieren z.B. beim Transport von Geräten und Material.

17. Zeitversetzte Ausführung

  Die unterschiedlichen Arbeiten erfolgen in zwei Gebäuden und in zwei Etagen je Gebäude zeitlich getrennt

Alle Hinweise sind bei der Kalkulation zu berücksichtigen.

## Technische Spezifikation
Technische Spezifikation

  Soweit in der Leistungsbeschreibung auf Technische Spezifikationen, z.B. nationale Normen, mit denen Europäische Normen umgesetzt werden, europäische Zulassungen, gemeinsame technische  Spezifikationen, internationale Normen, Bezug genommen wird,  werden auch ohne den ausdrücklichen Zusatz: "oder gleichwertig",  immer gleichwertige Technische Spezifikationen in Bezug genommen.

## Stundenlohnarbeiten
Stundenlohnarbeiten

  Die Vergütung für Stundenlohnarbeiten erfolgt ausschließlich für unvorhergesehene Leistungen, die nicht Inhalt der Leistungsbeschreibung sind.

  Weiterhin ist im Zusammenhang mit der Vereinbarung eindeutig und einvernehmlich festzulegen, ob durch die Beauftragung der Stundenlohnarbeiten eine Verlängerung der vertraglich vereinbarten Ausführungszeit verursacht wird und sich dadurch möglicherweise weitere Vergütungsansprüche ergeben.

  Es werden nur nachweislich schriftlich angewiesene Stundenlohnarbeiten vergütet. Bezahlt werden nur die auf Anordnung der AG-Bauleitung tatsächlich geleisteten und nachgewiesenen Stunden ohne Wegezeiten mit den vereinbarten Stundenverrechnungssätzen.

  Zuschläge zu den Verrechnungssätzen für vom AG angeordnete oder zu vertretende Nacht-, Sonntags-, Feiertags- und Mehrarbeit (Überstunden) sind gesondert nachzuweisen; sie werden in der Höhe der tariflichen Vereinbarung vergütet. Die vom Auftragnehmer oder seinem Bevollmächtigten unterschriebenen Stundenlohn-Nachweise müssen für jeden Kalendertag getrennt ausgestellt sein und sind mindestens wöchentlich der örtlichen Bauüberwachung in doppelter Ausfertigung zur Anerkennung vorzulegen.

  Nachträglich eingereichte Stundenlohnzettel sowie Stundenlohnzettel für Leistungen, die von der AG-Bauleitung nicht angeordnet wurden und für die eine schriftliche Zustimmung nicht vorliegt, werden nicht anerkannt.

## Hinweise für Tischlerarbeiten gemäß DIN 18 355
Hinweise für Tischlerarbeiten gemäß DIN 18 355
zusätzlich zu Hinweisen für Bauarbeiten jeder Art gemäß DIN 18299

1. Angaben zur Baustelle

1.1 Arbeiten anderer Unternehmer auf der Baustelle
Während der Ausführungszeit sind weitere Hochbau- und Fachtechnik-Unternehmer und weitere Unternehmer gemäß der typischen Anforderungen des Bauvorhabens auf der Baustelle tätig.
Es ist davon auszugehen, dass andere bauseitige Arbeiten parallel ausgeführt werden und zur Verfügung gestellte Einrichtungen in direkter Abstimmung zwischen den einzelnen AN gemeinsam benutzt werden.

2.  Angaben zur Ausführung
2.1 Arbeitsschritte
Die Tischlerarbeiten werden in zwei Häusern ausgeführt. Sichtbare Betonoberflächen sind als Sichtbeton ausgeführt, diese Flächen sind oberflächenfertig. Transport und Arbeiten sind mit der entsprechenden Sorgfalt gegenüber fertigen Leistungen anderer auszuführen.

2.2 Mitbenutzung von Einrichtungen Anderer durch den AN
Benutzung von bauseits gestellten Gerüsten, Hebezeugen, Aufzügen, Einrichtungen und dgl. durch den AN gemeinsam mit  Anderen durch die Firmen in direkter Abstimmung

2.3 Benutzung von Teilen der Leistung vor der Abnahme
Für abgeschlossene Teilleistungen könne n in Abstimmung mit dem AG Zustandsfeststellungen vorgesehen werden. Nach einer Zustandsfeststellung ist die Benutzung dieses Teils der Leistung durch den AG vorgesehen.

2.4 Abrechnung nach bestimmten Zeichnungen oder Tabellen
Die Abrechnung erfolgt nach den Ausführungszeichnungen und darauf basierenden Tabellen

## Hinweise zur Kalkulation für Tischlerarbeiten gemäß DIN 18 355
Hinweise zur Kalkulation für Tischlerarbeiten gemäß DIN 18 355
Hinweise zur Kalkulation für Sonnenschutzanlagen gemäß  DIN 18358
zusätzlich zu Hinweisen für Bauarbeiten jeder Art gemäß DIN 18299

Die nachfolgende Leistungsbeschreibung bezieht sich auf die Herstellung von Tischlerarbeiten innen und Sonnenschutzarbeiten innen

1. Vorleistungen
Vor Ausführungsbeginn hat der Auftragnehmer die bauseitigen Vorleistungen zu prüfen und eventuelle Mängel und Beanstandungen der Bauleitung umgehend schriftlich mitzuteilen. Dies hat so rechtzeitig zu geschehen, dass keinerlei Terminverzögerungen auftreten können. Das Prüfen der Vorleistung hat spätestens eine Woche vor geplanten Beginn der eigenen Arbeiten zu erfolgen.

2. Baustoffe
Die Einhaltung der Bestimmungen über die Verwendung normgerechter Baustoffe obliegt ausschließlich dem Auftragnehmer.

3. Systembindung
Die Profil-, Zubehör-, Dichtungs- und Beschlägeauswahl muss nach den gültigen Unterlagen des System-Herstellers erfolgen. Der Einsatz der genannten Artikel, bezogen von unterschiedlichen Lieferanten, wird hinsichtlich der System-Garantie für die komplett erbrachte Leistung ausgeschlossen.

4. Werkstatt- und Montageplanung
12 Werktage nach Auftragserteilung sind wesentliche Einbaudetails (Horizontal- / Vertikal- Schnitte), Werkzeichnungen zur Prüfung und Freigabe durch den AG bzw. durch die Bauleitung vorzulegen und die zum Einbau vorgesehenen Materialien (Fugenausbildung) wie Folien, Dichtstoffe und dgl. abzustimmen. Nach Klärung aller Einzelheiten sind vom Auftragnehmer Fertigungszeichnungen von allen voneinander abweichenden Positionen anzufertigen. Den Positionsplänen sind die dazugehörenden Schnittzeichnungen übersichtlich zuzuordnen. Aus den Zeichnungen müssen Konstruktion, Maße, Bauanschlüsse, Befestigung, Einbau und Einbaufolge erkennbar sein. Mit der Fertigung darf erst begonnen werden, wenn die Zeichnungen vom Auftraggeber oder dessen Beauftragten auf Übereinstimmung mit den Vertragsbedingungen geprüft und für die Fertigung freigegeben sind.

5. Maße
Vor Beginn der Fertigung sind vom Auftragnehmer die für die Ausführung der Arbeiten erforderlichen Vermessungsarbeiten eigenverantwortlich auszuführen. Liegen Rohbautoleranzen über den Vorgaben der DIN 18202, ist der Auftraggeber unverzüglich schriftlich zu informieren. Auf die grundsätzliche Prüf- und Hinweispflicht des Auftragnehmers gemäß § 4 Absatz 3 VOB/B wird ausdrücklich hingewiesen.

6. Befestigung am Bauwerk
Dübel zur Befestigung müssen auf den Untergrund abgestimmt sein; ihre Spreizkräfte dürfen keine zu großen inneren Spannungen erzeugen.

7. Anschlüsse / Abdichtungen

Fugenabdichtungen sind nach DIN 18 540 bzw. 18 542 auszuführen. Es darf nur hochwertiges und unverschnittenes Silikon mit den entsprechenden Prüfzeugnissen verwendet werden, das keine Verfärbungen durch Weichmacherwanderungen verursacht.

8. Beschläge
Beschlagteile müssen so ausgeführt sein, dass sie die Funktion der Türen auf Dauer sicher stellen. Sie müssen einen ausreichenden Schutz gegen Fehlbedienung aufweisen. Die Möglichkeit der Wartung der Beschläge muss gegeben sein. Beschläge sind während der Bauzeit gegen Beschädigung und Verunreinigung mit entsprechenden Folien oder Klebestreifen zu schützen. Diese sind später wieder restlos zu entfernen. Alle eingebauten Werkstücke sind einwandfrei gangbar zu machen.

9 Schnittstelle Elektro
Bauseitig werden die Leistungen Elektro- Leitungsinstallation und Steckermontage erbracht, Anschluss der Anlagen erfolgt druch den AN

10 Fertigstellung Sonnenschutz
Probefahren und Einfahren in den Schacht erfolgt durch den AN in Abstimmung mit Bauleitung. Das Probefahren sowie die Abnahme soll im Beisein des zuständigen Elektromonteurs erfolgen.

11. Schutz gegen Beschädigungen  Der Auftragnehmer hat bis zur Gebrauchsabnahme durch den Bauherrn seine Leistungen gegen Beschädigungen zu schützen. Auftretende Schäden sind zu Eigenlasten zu beseitigen. Beweisführung für Beschädigungen durch Dritte obliegt dem Auftragnehmer.

## Unterlagen zur Kalkulation
Den Ausschreibungsunterlagen beiliegende Unterlagen

Plansatz 1:50
0117_5_AH_GR_EG_001
0117_5_AH_GR_OG_001
0117_5_AH_S_AA_001
0117_5_AH_S_BB_001

0116_5_AH_GR_EG_001
0116_5_AH_GR_OG_001
0116_5_AH_S_AA_001
0116_5_AH_S_BB_001

Details Haus A
0117_5_AH_UE_FE_005
0116-7_5_AH_DE_TI_300
0117_5_AH_DE_TI_303
0117_5_AH_DE_TI_304

Details Haus B
0116_5_AH_UE_FE_006
0116_5_AH_UE_FE_007
0116_5_AH_DE_TB_041
0116_5_AH_DE_TB_042

0116-7_5_AH_DE_TI_300
0116_5_AH_DE_TI_301
0116_5_AH_DE_TI_302

0116-7_5_AH_DE_TI_400
0116-7_5_AH_DE_TI_401
0116-7_5_AH_DE_TI_402

0116-7_5_AH_DE_TI_501

Alle der Leistungsbeschreibung beigelegten oder vom Auftraggeber abgerufenen Unterlagen wie Pläne, Zeichnungen etc. dienen ausschließlich der Kalkulation.

## PDM-L-30023056 Tischler innen, Sonnenschutz
Datum: 16.03.2026

### Bereich 01 Allgemeine Arbeiten Haus A und Haus B

#### Abschnitt 01.01 Baustelleneinrichtung und Werkstattplanung

##### Abschnitt 01.01.01 Baustelleneinrichtung

**01.01.01.0010 Baustelle einrichten, vorhalten und abbauen**
*** Pauschalposition
Baustelle mit allen für die eigene Leistungserbringung erforderlichen Geräten, Maschinen und Materialien einrichten und nach Abschluß der Arbeiten und Abstimmung mit der örtlichen AG-Bauleitung wieder abbauen und abfahren.

Geräte, Werkzeuge, Beleuchtung der Arbeitsplätze und sonstige Betriebsmittel, die zur vertragsgemäßen Erfüllung der Bauleistungen erforderlich sind, auf die Baustelle liefern, bereitstellen und betriebsfertig aufstellen einschließlich der dafür notwendigen Arbeiten und nach Abschluß der vertragsgemäßen Leistung bzw. nach Abstimmung mit der örtlichen AG-Bauleitung abbauen und abfahren.

Der Einheitspreis schließt die Vorhaltung der kompletten Baustelleneinrichtung für die Dauer der eigenen Leistungs-erbringung mit ein.
Menge: 1,000 PSCH

##### Abschnitt 01.01.02 Werkstattplanung

**01.01.02.0010 Werkplanung**
*** Pauschalposition
Als Grundlage der Werkplanung wird dem Auftragnehmer die aktuelle Ausführungsplanung und Detailplanung bei Beauftragung übergeben.

Die Werkplanung muss alle Basiselemente im Maßstab 1:5 und mindestens folgende Details im M 1:1 beinhalten:
- Schnitte horizontal mit allen Anschlüssen
- Schnitte vertikal mit allen Anschlüssen
- Angabe zu Art und Lage aller Einbauteile und Beschläge
- Angabe und Datenblätter aller Befestigungsmittel

Fertigung erst nach Freigabe der vollständigen Elementliste
Menge: 1,000 PSCH

**01.01.02.0020 Bemusterung Elementoberfläche**
*** Pauschalposition
Herstellung von bis zu 6 Stück Oberflächemustern
Abmessungen Muster mindestens 50 cm
Menge: 1,000 PSCH

**01.01.02.0030 Bemusterung Kleinteile**
*** Pauschalposition
Bereitstellung von Handmustern von Plattenwerkstoffen, Beschläge, Befestigungsmittel, etc.
zur Bemusterung und Freigabe durch die Planer
Menge: 1,000 PSCH

### Bereich 02 Haus A

#### Abschnitt 02.01 Fensterbänke Haus A

##### Abschnitt 02.01.01 Fensterbänke Typ 1.1

**02.01.01.0010 Fensterbänke Typ 1.1**
*** Bezugsbeschreibung
Fensterbank mit Lüftungsschlitzen herstellen, liefern und montieren

Material: 1-Schicht Massivholzplatte, Buche (FASY) gedämpft, Qualität: A/B, Verleimung: D3, durchgehende Lamellen, fallende Breiten (mindestens 45mm breit)

Länge: 1.390 mm
Tiefe: 545 mm
Stärke: 20 mm

mit 5 eingefrästen Lüftungsschlitzen
Länge: je 1.080 mm
Breite Fräsung: 15 mm
Breite Steg: 15 mm

mit einer angefrästen Feder zur Montage an der bauseits vorhanden Nut im Fensterrahmen
mit Nut 60 x 4mm an der unterseitigen Aussenkante zur bündigen Aufnahme der Winkelschiene
mit 2 unterseitig bündig eingelassenen Stahlblechen l x b x h = 170 x 40 x 2mm zur Befestigung der Fensterbänke an den Stahlrohren der UK

alle Kanten gebrochen,
allseitig lackiert,
Farbe: NCS S 0500-N

gemäß Detail
0116-7_5_AH_DE_TI_400_
0116-7_5_AH_DE_TI_401_
Menge: 3,000 St

**02.01.01.0020 Unterkonstruktion Fensterbänke Typ 1.1**
*** Bezugsbeschreibung
Unterkonstruktion für Fensterbank Typ 1.1 herstellen, liefern und montieren

Unterkonstruktion als geschweißte Konstruktion, bestehend aus:

2 Stahlrohren 40 x 40 x 3
Länge: 410 mm
inklusive erforderlicher Bohrungen zur Befestigung von oben

Stahlwinkel 40 x 40 x 4, angeschweißt  an der Stirnseite der Stahlrohre
Breite: u. Höhe: 40 mm
Länge: 1.290 mm

UK mit Rostschutz, deckend lackiert, grau

Befestigung mit zugelassenen Ankern auf der Betonbrüstung

Montage auf Auflager- / Ausgleichsplatten unter den Stahlrohren, druckfest, zur Auflagerung auf der Rohbetonbrüstung mit Höhendifferenzen von ca. 10 - 20mm

inklusive Unterfütterung der beiden freien Enden der Fensterbank, z. B. mit Rohr-Kurzstücken auf der Betonbrüstung

gemäß Detail
0116-7_5_AH_DE_TI_400_
0116-7_5_AH_DE_TI_401_
Menge: 3,000 St

##### Abschnitt 02.01.02 Fensterbänke Typ 1.2

**02.01.02.0010 Fensterbänke Typ 1.2**
*** wie Position 02.01.01.0010
Fensterbank mit Lüftungsschlitzen herstellen, liefern und montieren cjedoch

Länge: 1.630 mm

mit 5 eingefrästen Lüftungsschlitzen
Länge: je 1.330 mm

Detail
0116-7_5_AH_DE_TI_400_
0116-7_5_AH_DE_TI_401_
Menge: 25,000 St

**02.01.02.0020 Unterkonstruktion Fensterbänke Typ 1.2**
*** wie Position 02.01.01.0020
Unterkonstruktion für Fensterbank Typ 1.2 herstellen liefern und montieren

Unterkonstruktion als geschweißte Konstruktion wie in Bezugsposition 2.1.1.2 beschrieben, jedoch bestehend aus

3 Stahlrohren 40 x 40 x 3

Stahlwinkel 40 x 40 x 4
Länge: 1.540 mm

Detail
0116-7_5_AH_DE_TI_400_
0116-7_5_AH_DE_TI_401_
Menge: 25,000 St

##### Abschnitt 02.01.03 Passstücke zu Typ 1.1 und 1.2

**02.01.03.0010 Passstücke zu Fensterbänken Typ 1.1 und 1.2**
*** wie Position 02.01.01.0010
Passstücke zwischen den Fensterbänken Typ 1.1 und 1.2 und den Raumtrennwänden herstellen, liefern und montieren

Ausführung wie in Bezugsposition 2.1.1.1 beschrieben, jedoch

unterschiedliche Längen entsprechend Differenzmaßen zu Fensterbänken oder zu Querwänden
Tiefe: 275 mm

ohne Lüftungsschlitze

ohne angefräste Feder, Wandanschluss stumpf gestoßen

Anarbeitung an die Fensterbänke Typ1 und Typ2 formschlüssig mit Haarfuge und Nut- und Federverbindung der Brettstöße.

incl. aller Anpassungsarbeiten an die Querwände

Detail
0116-7_5_AH_DE_TI_400_
0116-7_5_AH_DE_TI_401_
Menge: 40,000 m

**02.01.03.0020 Unterkonstruktion für Passstücke**
Unterkonstruktion für Passstücke zwischen Fensterbänken Typ1 und Typ2  liefern und montieren,

Wandkonsole als ausgesteifter Stahlwinkel aus BL 40 x 4
Tragkraft je Stahlwandkonsole 50 kg

Höhe: 100 mm
Länge (=  Tiefe): 180 mm

UK mit Rostschutz, deckend lackiert
Farbe: NCS S 0500-N

Befestigung mit zugelassenen Ankern an der Betonwand

Detail
0116-7_5_AH_DE_TI_400_
0116-7_5_AH_DE_TI_401_
Menge: 110,000 St

##### Abschnitt 02.01.04 sonstige Fensterbänke

**02.01.04.0010 Fensterbank Typ 2 L 1380 mm**
*** wie Position 02.01.01.0010
Fensterbank Typ 2 herstellen, liefern und montieren, Ausführung wie in Bezugsposition 2.1.1.1 beschrieben, jedoch

Fensterbank mit  L-förmiger Abkantung

Länge: 1.380 mm
Tiefe: 290 mm
Höhe Abkantung: 90 mm

Montage auf Kanthölzern 40 x 40 und Auflager- / Ausgleichsplatten auf der Rohbetonbrüstung mit Höhendifferenzen von ca. 10 - 20mm

Detail
0116-7_5_AH_DE_TI_402_
Menge: 8,000 St

**02.01.04.0020 Fensterbank Typ 2 L 1630 mm**
Fensterbank Typ 2 herstellen, liefern und montieren, Ausführung wie in Vorposition beschrieben, jedoch

Länge: 1.630 mm

Detail
0116-7_5_AH_DE_TI_402_
Menge: 1,000 St

#### Abschnitt 02.02 Sitzbänke Haus A

##### Abschnitt 02.02.01 Sitzbänke Haus A

*Hinweis: Montagesituation*
Hinweis: zum Zeitpunkt der Montage sind die Röhrenradiatoren in den Nischen montiert.

**02.02.01.0010 Sitzbank Nische 1310 mm**
*** Bezugsbeschreibung
Sitzbank mit gefräster Sitzmulde herstellen, liefern und montieren

Material: 1-Schicht Massivholzplatte, Buche (FASY) gedämpft, Qualität: A/B, Verleimung: D3, durchgehende Lamellen, fallende Breiten (mindestens 45mm breit)

Länge: 1.310 mm
Tiefe: 615 mm
Stärke: 50 mm

mit schräg gefräster Sitzmulde, zur Rückseite gerundet
Länge: 1.160 mm
Tiefe: 435 mm
Radius rückwärtig: 300 mm
Tiefe der Fräsung ca 5 - 20 mm
Radius Innen: R= 20 mm
Radius Aussen: R= 20 mm

mit 2 unterseitig eingefrästen, vorne abgesetzten Nuten zur Aufnahme / Befestigung der Stahlunterkonstruktion
B x T: 40 x 10 mm
Länge: ca. 510 mm

allseitig lackiert
Farbe: NCS S 5005-G80Y

gemäß Detail
0116-7_5_AH_DE_TI_501
Menge: 2,000 St

**02.02.01.0020 Sitzbank Nische 2310 mm**
*** wie Position 02.02.01.0010
wie in Bezugsposition 2.2.1.10 beschrieben, jedoch

Länge: 2.310 mm

mit schräg gefräster Sitzmulde, zur Rückseite gerundet
Länge: 1.885 mm

mit 3 unterseitig eingefrästen, vorne abgesetzten Nuten zur Aufnahme / Befestigung der Stahlunterkonstruktion

gemäß Detail
0116-7_5_AH_DE_TI_501
Menge: 2,000 St

**02.02.01.0030 Unterkonstruktion Sitzbank**
Unterkonstruktion für Sitzbank herstellen,liefern und montieren

Unterkonstruktion als geschweißte Stahlkonsole aus BL 40 x 4

gerader Flachstahl 40 x 10 mm
Länge: 500 mm

90 Grad gebogener Flachstahl 40 x 10 mm
Länge: ca 700 mm
Radius 500 mm

Ausgleichsstreifen unter den Flachstählen
Länge : ca 140 mm
Stärke: 5 mm

beide Flachstähle an den Berührungspunkten verschweist
alle Schweissnähte ohne Überstände glatt verschliffen

UK mit Rostschutz, deckend lackiert
Farbe: Farbe: NCS S 5005-G80Y

Befestigung mit zugelassenen Ankern auf der Betonbrüstung und an der Betonwand, Schraubenköpfe versenkt

Montage auf Auflager- / Ausgleichsplatten  auf der Rohbetonbrüstung mit Höhendifferenzen von ca. 10 - 20mm

gemäß Detail
0116-7_5_AH_DE_TI_501_
Menge: 10,000 St

#### Abschnitt 02.03 Verkleidungen Hoffenster Haus A

*Hinweis: Verkleidungen Hoffenster Haus A*
Verkleidungen Hoffenster,  Fensterbänke und Sonnenschutz der Innenhof-Fensteranlagen Haus A / OG

gemäß Zeichnungen
0117_5_AH_UE_FE_005_
0116-7_5_AH_DE_TI_300
0117_5_AH_DE_TI_303_
0117_5_AH_DE_TI_304_

##### Abschnitt 02.03.01 Verkleidungen Hoffenster Haus A

**02.03.01.0010 Verkleidungen der Laibungen der Festverglasungen 420 mm**
*** Bezugsbeschreibung
Verkleidungen der Laibungen der Festverglasungen herstellen, liefern und auf den Fensteranlagen montieren

Verkleidungen aus Holzwerkstoffplatten, d = 22 mm,
Tiefe: 420 mm
Höhe: 2.365 mm

inklusive fluchtrechte Anarbeitung und Verbindung mit der Fensterbank und fluchtrechter Anarbeitung an die Verkleidung der Markisen

Montage an den Pfosten der Fensteranlagen

Verkleidungen‑ allseitig lackiert
Farbe: NCS S 5005-G80Y
Menge: 16,000 St

**02.03.01.0020 Verkleidungen der Laibungen der Schiebeelemente 300 mm**
*** wie Position 02.03.01.0010
Verkleidungen der Laibungen wie in Bezugsposition 2.3.1.10 beschrieben, herstellen, liefern und auf den Fensteranlagen montieren, jedoch

im Bereich der Schiebeelemente

Tiefe 300 mm
Menge: 16,000 St

**02.03.01.0030 Verkleidungen der Markisen der Festverglasungen 220 x 380 mm**
*** Bezugsbeschreibung
Verkleidungen der Markisen im Bereich der Fensterstürze der Festverglasungen herstellen, liefern und unterhalb der Stürze montieren

L-förmige, nach unten öffenbare Verkleidungen aus Holzwerkstoffplatten, d = 22 mm
Längen: ca. 2.290 und 3.100 mm

vertikale Verkleidung:
Höhe: 220 mm
mit Stahlwinkeln am Stahlbetonsturz befestigt
mit Topfscharnieren zur Befestigung der horizontalen Verkleidung

horizontale Verkleidung als bewegliches Element zur Montage und Wartung der Fassaden / Markisen
Tiefe: 380 mm
Zuhaltung links und rechts zusätzlichen mit Magnethaltern, an der Laibung befestigt

incl. fluchtrechte Anarbeitung an die Verkleidung der Laibungen
Menge: 45,000 m

**02.03.01.0040 Verkleidungen der Markisen der Schiebeelemente 220 x 260 mm**
*** wie Position 02.03.01.0030
Verkleidungen der Markisen im Bereich der Fensterstürze wie in Bezugsposition 2.3.1.30 beschrieben herstellen, liefern und unterhalb der Stürze montieren, jedoch

im Bereich der Schiebeelemente

Länge: ca. 2.565 mm und 2.940 mm

horizontale Verkleidung als bewegliches Element
Tiefe: 260 mm
Menge: 45,000 m

**02.03.01.0050 Fensterbank Festverglasungen 420 mm**
*** Bezugsbeschreibung
Fensterbänke im Bereich der Festverglasungen herstellen, liefern und auf den Brüstungen montieren

Fensterbänke aus Holzwerkstoffplatten, d = 22 mm,
Längen: ca 2.290 und 3.100 mm
Tiefe 420 mm,

inklusive fluchtrechte Anarbeitung und Verbindung mit den Laibungen
Unterseite mit Nut zur Befestigung der vertikalen Fugenabdeckung

Montage auf Leisten aus Holzwerkstoff ca 20 x 30 mm, mit Höhenausgleich auf der Rohbetonbrüstung mit Höhendifferenzen von ca. 10 - 20mm

vertikale Fugenabdeckung aus Holzwerkstoffplatten, d = 15 mm
Höhe: ca 60 mm
eingeleimt in die Nut der Fensterbank
Länge: durchlaufend unter den Fensterbänken, Nut im Bereich zwischen Fensterbänken abgesetzt

Fensterbänke und Fugenabdeckungen‑ allseitig lackiert
Farbe: NCS S 5005-G80Y
Menge: 45,000 m

**02.03.01.0060 Fensterbank Schiebeelemente 300 mm**
*** wie Position 02.03.01.0050
Fensterbänke und Fugenabdeckungen wie in Bezugsposition 2.3.1.50 beschrieben, herstellen, liefern und auf den Brüstungen montieren, jedoch

im Bereich der Schiebeelemente

Länge: ca 5.090 und 5.940 mm
Tiefe 300 mm
Menge: 45,000 m

**02.03.01.0070 Pfosten BSH**
Pfosten aus BSH GL 24c nach DIN EN 14080:2013
als Füllstücke zwischen den Leibungen, herstellen, liefern und vor den Pfosten der Innenhoffassade montieren

Querschnitt 80 × 260 mm
Höhe: ca. 2.560 mm

einschließlich Höhenanpassung und Befestigung zwischen Betonsturz und Fensterbrüstung bzw. Rohboden.
Je Stütze werden oben und unten jeweils zwei Winkelverbinder Typ A mit Steg 65/90/90 × 2,5 mm montiert. Der Anschluss an das Fassadenelement erfolgt mittels Mineralwolle der Baustoffklasse A1
Menge: 16,000 St

**02.03.01.0080 Verkleidungen der Pfosten**
Verkleidungen der Pfosten aus BSH, vertikal zwischen den Laibungen, herstellen, liefern und auf den Fensteranlagen montieren

Verkleidungen aus Holzwerkstoffplatten, d = 22 mm,
Breite: 90 mm
Höhe: ca. 2.585 mm

inklusive fluchtrechte Anarbeitung und Verbindung mit der
vertikalen Fugenabdeckung der Fensterbank

verdeckte Montage an den Pfosten aus BSH der Vorposition mit Tiefenausgleich

Verkleidungen‑ allseitig lackiert
Farbe: NCS S 5005-G80Y
Menge: 16,000 St

**02.03.01.0090 Ausschnitte bis 100 cm2**
Ausschnitte in den Holzwerkstoffplatten d = bis 22mm, rund oder eckig, z.B. für Einbau-Steckdosen
Menge: 32,000 St

#### Abschnitt 02.04 Blendschutz Hoffenster Haus A

*Hinweis: Sonnenschutz Hoffenster Haus A*
Verkleidungen Hoffenster,  Fensterbänke und Sonnenschutz der Innenhof-Fensteranlagen Haus A / OG

gemäß Zeichnungen
0117_5_AH_UE_FE_005_
0116-7_5_AH_DE_TI_300
0117_5_AH_DE_TI_303_
0117_5_AH_DE_TI_304_

*Hinweis: Ausführungsbeschreibung Blendschutz*
Ausführungsbeschreibung Blendschutz

Hinter die Verkleidungen im Bereich der Fensterstürze werden Markisen/Rollos als Blendschutz eingebaut

Markisen/Rolloanlage
bestehend aus

1
einer stranggepressten Aluminiumwelle
Abmasse: 49 x 1,4 mm
Länge: s. Position

2
Motoranrieb 230 V
mit flexibler Zuleitung
mit integriertem Einsteckantrieb mit automatischer Arretierung zur Positionierung der Rollos an jeder gewünschten Position
auf Grund der Längen teilweise als gekoppelte Anlage

3
Deckenbefestigung
Universal-Träger aus gerundeten Edelstahlwinkeln, geschliffen
Durchmesser: 50 mm
Flanschlängen: 30 und 75 mm

4
Behangstoff aus transparentem Screengewebe als Blendschutz
Umweltstandard: Greenguard Gold
Materialdicke: 0,75 mm
Offenheitsfaktor 3%
schwer entflammbar nach DIN EN 13501-1B-s2 d0
Polyester Gewicht ca 455 g/m2
Farbe: Tannin nach Bemusterung durch die Planer

5
Behangabschluss:
Beschwerungsstab aus Aluminium: d= 16 mm

##### Abschnitt 02.04.01 Markisen Hoffenster OG

**02.04.01.0010 Markisen/Rollos Länge 178 cm**
Markisen/Rollo Anlage wie oben beschrieben liefern und
hinter den Verkleidungen im Bereich der Fensterstürze
montieren

Länge: 178 cm
Anlagenhöhe: 256 cm
Menge: 8,000 St

**02.04.01.0020 Markisen/Rollos Länge 261 cm**
Markisen/Rollo Anlage wie oben beschrieben liefern und
hinter den Verkleidungen im Bereich der Fensterstürze
montieren

Länge: 261 cm
Anlagenhöhe: 256 cm
Menge: 8,000 St

**02.04.01.0030 Markisen/Rollos Länge 254,5 cm**
Markisen/Rollo Anlage wie oben beschrieben liefern und
hinter den Verkleidungen im Bereich der Fensterstürze
montieren

Länge: 254,5 cm
Anlagenhöhe: 256 cm
Menge: 8,000 St

**02.04.01.0040 Markisen/Rollos Länge 292 cm**
Markisen/Rollo Anlage wie oben beschrieben liefern und
hinter den Verkleidungen im Bereich der Fensterstürze
montieren

Länge: 292 cm
Anlagenhöhe: 256 cm
Menge: 8,000 St

#### Abschnitt 02.05 sonstige Tischlerarbeiten Haus A

##### Abschnitt 02.05.01 Verkleidung Foyer Haus A

**02.05.01.0010 Verkleidung mit Revisionsöffnung Foyer Haus A**
Verkleidung der Nische mit den Bedienungselementen des Aufzugs im Foyer herstellen, liefern und montieren

Rohbaumasse Nische
Breite: ca 30 cm
Höhe: ca 320 cm

Verkleidung aussen bündig mit den Stahlbetonwänden mit Sichteigenschaften SB 3.

Verkleidung bestehend aus:

- in Nische bündig einschlagende Klappe als einteilige Holzwerkstoffplatte, d = 20mm, Fugenbreite = 5 mm,
mit mindestens 5 Topfscharnieren an Zarge angeschlagen

- vierseitige Zarge zur Montage der Topfscharniere, Befestigung an Stahlbetonwand

- 2 Ausschnittebis 500 cm2 für die Bedienteile des Aufzugs,
  Maße nach Angabe TGA

- 1 Ausschnitt ca 6 x 6 cm für Einbau-Steckdose

- Vierkantverschluss der Verkleidung inklusive Schließblech

alle Holzteile lackiert
Farbe NCS S 5005-G80Y

Detail
0117_5_AH_DE_TI_600
Menge: 1,000 St

### Bereich 03 Haus B

#### Abschnitt 03.01 Fensterbänke Haus B

##### Abschnitt 03.01.01 Fensterbänke Typ 1.1

**03.01.01.0010 Fensterbänke Typ 1.1**
*** Bezugsbeschreibung
Fensterbank mit Lüftungsschlitzen herstellen, liefern und montieren

Material: 1-Schicht Massivholzplatte, Buche (FASY) gedämpft, Qualität: A/B, Verleimung: D3, durchgehende Lamellen, fallende Breiten (mindestens 45mm breit)

Länge: 1.390 mm
Tiefe: 545 mm
Stärke: 20 mm

mit 5 eingefrästen Lüftungsschlitzen
Länge: je 1.080 mm
Breite Fräsung: 15 mm
Breite Steg: 15 mm

mit einer angefrästen Feder zur Montage an der bauseits vorhanden Nut im Fensterrahmen
mit Nut 60 x 4mm an der unterseitigen Aussenkante zur bündigen Aufnahme der Winkelschiene
mit 2 unterseitig bündig eingelassenen Stahlblechen l x b x h = 170 x 40 x 2mm zur Befestigung der Fensterbänke an den Stahlrohren der UK

alle Kanten gebrochen,
allseitig lackiert,
Farbe: NCS S 0500-N

gemäß Detail
0116-7_5_AH_DE_TI_400_
0116-7_5_AH_DE_TI_401_
Menge: 10,000 St

**03.01.01.0020 Unterkonstruktion Fensterbänke Typ 1.1**
*** Bezugsbeschreibung
Unterkonstruktion für Fensterbank Typ 1.1 herstellen, liefern und montieren

Unterkonstruktion als geschweißte Konstruktion, bestehend aus:

2 Stahlrohren 40 x 40 x 3
Länge: 410 mm
inklusive erforderlicher Bohrungen zur Befestigung von oben

Stahlwinkel 40 x 40 x 4, angeschweißt  an der Stirnseite der StahlrohreBreite: u. Höhe: 45 mm
Länge: 1.290 mm

UK mit Rostschutz, deckend lackiert, grau

Befestigung mit zugelassenen Ankern auf der Betonbrüstung

Montage auf Auflager- / Ausgleichsplatten unter den Stahlrohren, druckfest, zur Auflagerung auf der Rohbetonbrüstung mit Höhendifferenzen von ca. 10 - 20mm

inklusive Unterfütterung der beiden freien Enden der Fensterbank, z. B. mit Rohr-Kurzstücken auf der Betonbrüstung

gemäß Detail
0116-7_5_AH_DE_TI_400_
0116-7_5_AH_DE_TI_401_
Menge: 10,000 St

##### Abschnitt 03.01.02 Fensterbänke Typ 1.2

**03.01.02.0010 Fensterbänke Typ 1.2**
*** wie Position 03.01.01.0010
Fensterbank mit Lüftungsschlitzen herstellen, liefern und montieren wie in Bezugsposition 3.1.1.10 beschrieben, jedoch

Länge: 1.630 mm

mit 5 eingefrästen Lüftungsschlitzen
Länge: je 1.330 mm

Detail
0116-7_5_AH_DE_TI_400_
0116-7_5_AH_DE_TI_401_
Menge: 57,000 St

**03.01.02.0020 Unterkonstruktion Fensterbänke Typ 1.2**
*** wie Position 03.01.01.0020
Unterkonstruktion für Fensterbank Typ 1.2 herstellen liefern und montieren

Unterkonstruktion als geschweißte Konstruktion wie in Bezugsposition 3.1.1.20 beschrieben, jedoch bestehend aus

3 Stahlrohren 40 x 40 x 3

Stahlwinkel 40 x 40 x 4
Länge: 1.540 mm

Detail
0116-7_5_AH_DE_TI_400_
0116-7_5_AH_DE_TI_401_
Menge: 57,000 St

##### Abschnitt 03.01.03 Passstücke zu Typ 1.1 und 1.2

**03.01.03.0010 Passstücke zu Fensterbänken Typ 1.1 und 1.2**
*** wie Position 03.01.01.0010
Passstücke zwischen den Fensterbänken Typ 1.1 und 1.2 und den Raumtrennwänden herstellen, liefern und montieren

Ausführung wie in Bezugsposition 3.1.1.1 beschrieben, jedoch

unterschiedliche Längen entsprechend Differenzmaßen zu Fensterbänken oder zu Querwänden
Tiefe: 275 mm

ohne Lüftungsschlitze

ohne angefräste Feder, Wandanschluss stumpf gestoßen

Anarbeitung an die Fensterbänke Typ1 und Typ2 formschlüssig mit Haarfuge und Nut- und Federverbindung der Brettstöße.

incl. aller Anpassungsarbeiten an die Querwände

Detail
0116-7_5_AH_DE_TI_400_
0116-7_5_AH_DE_TI_401_
Menge: 90,000 m

**03.01.03.0020 Unterkonstruktion für Passstücke**
Unterkonstruktion für Passstücke zwischen Fensterbänken Typ1 und Typ2  liefern und montieren,

Wandkonsole als ausgesteifter Stahlwinkel aus BL 40 x 4
Tragkraft je Stahlwandkonsole 50 kg

Höhe: 100 mm
Länge (=  Tiefe): 180 mm

UK mit Rostschutz, deckend lackiert
Farbe: NCS S 0500-N

Befestigung mit zugelassenen Ankern an der Betonwand

Detail
0116-7_5_AH_DE_TI_400_
0116-7_5_AH_DE_TI_401_
Menge: 260,000 St

##### Abschnitt 03.01.04 sonstige Fensterbänke

**03.01.04.0010 Fensterbank Typ 2 L 1380 mm**
*** wie Position 03.01.01.0010
Fensterbank Typ 2 herstellen, liefern und montieren, Ausführung wie in Bezugsposition 3.1.1.1 beschrieben, jedoch

Fensterbank mit  L-förmiger Abkantung

Länge: 1.380 mm
Tiefe: 290 mm
Höhe Abkantung: 90 mm

Montage auf Kanthölzern 40 x 40 und Auflager- / Ausgleichsplatten auf der Rohbetonbrüstung mit Höhendifferenzen von ca. 10 - 20mm

Detail
0116-7_5_AH_DE_TI_402_
Menge: 8,000 St

**03.01.04.0020 Fensterbank Typ 2 L 1630 mm**
Fensterbank Typ 2 herstellen, liefern und montieren, Ausführung wie in Vorposition beschrieben, jedoch

Länge: 1.630 mm

Detail
0116-7_5_AH_DE_TI_402_
Menge: 7,000 St

#### Abschnitt 03.02 Sitzbänke Haus B

##### Abschnitt 03.02.01 Sitzbänke Haus B

*Hinweis: Montagesituation*
Hinweis: zum Zeitpunkt der Montage sind die Röhrenradiatoren in den Nischen montiert.

**03.02.01.0010 Sitzbank Nische 2310 mm**
*** Bezugsbeschreibung
Sitzbank mit gefräster Sitzmulde herstellen, liefern und montieren

Material: 1-Schicht Massivholzplatte, Buche (FASY) gedämpft, Qualität: A/B, Verleimung: D3, durchgehende Lamellen, fallende Breiten (mindestens 45mm breit)

Länge: 2.310 mm
Tiefe: 615 mm
Stärke: 50 mm

mit schräg gefräster Sitzmulde, zur Rückseite gerundet
Länge: 1.885 mm
Tiefe: 435 mm
Radius rückwärtig: 300 mm
Tiefe der Fräsung ca 5 - 20 mm
Radius Innen: R= 20 mm
Radius Aussen: R= 20 mm

mit 2 unterseitig eingefrästen, vorne abgesetzten Nuten zur Aufnahme / Befestigung der Stahlunterkonstruktion
B x T: 40 x 10 mm
Länge: ca. 510 mm

allseitig lackiert
Farbe: NCS S 5005-G80Y

gemäß Detail
0116-7_5_AH_DE_TI_501_
Menge: 7,000 St

**03.02.01.0020 Sitzbank Nische 3320 mm**
*** wie Position 03.02.01.0010
wie in Bezugsposition 3.2.1.10 beschrieben, jedoch

Länge: 3.320 mm

mit 2 schräg gefrästen Sitzmulden, zur Rückseite gerundet
Länge: jeweils 1.400 mm

mit 4 unterseitig eingefrästen, vorne abgesetzten Nuten zur Aufnahme / Befestigung der Stahlunterkonstruktion
Menge: 1,000 St

**03.02.01.0030 Unterkonstruktion Sitzbank**
Unterkonstruktion für Sitzbank herstellen,liefern und montieren

Unterkonstruktion als geschweißte Stahlkonsole aus BL 40 x 4

gerader Flachstahl 40 x 10 mm
Länge: 500 mm

90 Grad gebogener Flachstahl 40 x 10 mm
Länge: ca 700 mm
Radius 500 mm

Ausgleichsstreifen unter den Flachstählen
Länge : ca 140 mm
Stärke: 5 mm

beide Flachstähle an den Berührungspunkten verschweist
alle Schweissnähte ohne Überstände glatt verschliffen

UK mit Rostschutz, deckend lackiert
Farbe: Farbe: NCS S 5005-G80Y

Befestigung mit zugelassenen Ankern auf der Betonbrüstung und an der Betonwand, Schraubenköpfe versenkt

Montage auf Auflager- / Ausgleichsplatten  auf der Rohbetonbrüstung mit Höhendifferenzen von ca. 10 - 20mm

gemäß Detail
0116-7_5_AH_DE_TI_501_
Menge: 17,000 St

#### Abschnitt 03.03 Verkleidungen Hoffenster

*Hinweis: Verkleidungen Hoffenster Haus B*
Verkleidungen Hoffenster,  Fensterbänke und Sonnenschutz der Innenhof-Fensteranlagen Haus B / EG und OG

gemäß Zeichnungen
0116_5_AH_UE_FE_006
0116_5_AH_UE_FE_007
0116-7_5_AH_DE_TI_300
0116_5_AH_DE_TI_301
0116_5_AH_DE_TI_302

##### Abschnitt 03.03.01 Verkleidungen Hoffenster EG

**03.03.01.0010 Verkleidungen der Laibungen der Festverglasungen 420 mm**
*** Bezugsbeschreibung
Verkleidungen der Laibungen der Festverglasungen herstellen, liefern und auf den Fensteranlagen montieren

Verkleidungen aus Holzwerkstoffplatten, d = 22 mm,
Tiefe: 420  mm
Höhe: 2.880 mm

inklusive fluchtrechte Anarbeitung und Verbindung mit der Fensterbank und fluchtrechter Anarbeitung an die Verkleidung der Markisen

Montage an den Pfosten der Fensteranlagen

Verkleidungen‑ allseitig lackiert
Farbe: NCS S 5005-G80Y
Menge: 16,000 St

**03.03.01.0020 Verkleidungen der Laibungen der Schiebeelemente 300 mm**
*** wie Position 03.03.01.0010
Verkleidungen der Laibungen wie in Bezugsposition 3.3.1.10 beschrieben, herstellen, liefern und auf den Fensteranlagen montieren, jedoch

im Bereich der Schiebeelemente

Tiefe 300  mm
Menge: 16,000 St

**03.03.01.0030 Verkleidungen der Markisen der Festverglasungen 220 x 380 mm**
*** Bezugsbeschreibung
Verkleidungen der Markisen im Bereich der Fensterstürze der Festverglasungen herstellen, liefern und unterhalb der Stürze montieren

L-förmige, nach unten öffenbare Verkleidungen aus Holzwerkstoffplatten, d = 22 mm
Längen: ca 2.225 und 3.135 mm

vertikale Verkleidung:
Höhe: 220 mm
mit Stahlwinkeln am Stahlbetonsturz befestigt
mit Topfscharnieren zur Befestigung der horizontalen Verkleidung

horizontale Verkleidung als bewegliches Element zur Montage und Wartung der Fassaden / Markisen
Tiefe: 380 mm
Zuhaltung links und rechts zusätzlichen mit Magnethaltern, an der Laibung befestigt

incl. fluchtrechte Anarbeitung an die Verkleidung der Laibungen
Menge: 45,000 m

**03.03.01.0040 Verkleidungen der Markisen der Schiebeelemente 220 x 260 mm**
*** wie Position 03.03.01.0030
Verkleidungen der Markisen im Bereich der Fensterstürze wie in Bezugsposition 3.3.1.30 beschrieben herstellen, liefern und unterhalb der Stürze montieren, jedoch

im Bereich der Schiebeelemente

Längen: ca. 2.820 mm und 3865 mm

horizontale Verkleidung als bewegliches Element
Tiefe: 260 mm
Menge: 55,000 m

**03.03.01.0050 Fensterbank Festverglasungen 420 mm**
*** Bezugsbeschreibung
Fensterbänke im Bereich der Festverglasungen herstellen, liefern und auf Boden bündig mit fertigem Fußboden montieren

Fensterbänke aus Holzwerkstoffplatten, d = 22 mm,
Tiefe 420  mm,
Längen:  ca 2.225 und 3.135 mm

inklusive fluchtrechte Anarbeitung und Verbindung mit den Laibungen

Montage auf trittfester, vollunterfütternder Konstruktion als Bohle aus BSH GL 24c nach DIN EN 14080:2013, d = 45 mm, Tiefe = 420 mm, mit Höhenausgleich auf Höhenausgleich / TSD

Bohle aus BSH auf gebundener Schüttung / TSD (bauseits vorhandene Bodenunterkonstruktion) montieren

Fensterbänke und Fugenabdeckungen‑ allseitig lackiert
Farbe: NCS S 5005-G80Y
Menge: 45,000 m

**03.03.01.0060 Fensterbank Schiebeelemente 300 mm**
*** wie Position 03.03.01.0050
Fensterbänke und Fugenabdeckungen wie in Bezugsposition 3.3.1.50 beschrieben, herstellen, liefern und bündig mit fertigem Fußboden montieren  montieren, jedoch

im Bereich der Schiebeelemente

inklusive bündig eingelassenes Trittblech aus gebürstetem Edelstahl

Länge: ca 6.640 mm
Tiefe 300  mm
Menge: 55,000 m

**03.03.01.0070 Pfosten BSH**
Pfosten aus BSH GL 24c nach DIN EN 14080:2013
als Füllstücke zwischen den Leibungen, herstellen, liefern und vor den Pfosten der Innenhoffassade montieren

Querschnitt 80 × 260 mm
Höhe: ca. 3.170 mm

einschließlich Höhenanpassung und Befestigung zwischen Betonsturz und Fensterbrüstung bzw. Rohboden.
Je Stütze werden oben und unten jeweils zwei Winkelverbinder Typ A mit Steg 65/90/90 × 2,5 mm montiert. Der Anschluss an das Fassadenelement erfolgt mittels Mineralwolle der Baustoffklasse A1
Menge: 16,000 St

**03.03.01.0080 Verkleidungen der Pfosten**
Verkleidungen der Fassadenpfosten, vertikal zwischen den Laibungen, herstellen, liefern und auf den Fensteranlagen montieren

Verkleidungen aus Holzwerkstoffplatten, d = 22 mm,
Breite: 90 mm
Höhe: 3.220 mm

inklusive fluchtrechte Anarbeitung und Verbindung mit der
vertikalen Fugenabdeckung der Fensterbank

verdeckte Montage an den Pfosten aus BSH der Vorposition mit Tiefenausgleich

Verkleidungen‑ allseitig lackiert
Farbe: NCS S 5005-G80Y
Menge: 16,000 St

**03.03.01.0090 Ausschnitte bis 100 cm2**
Ausschnitte in den Holzwerkstoffplatten d = bis 25 mm, rund oder eckig, z.B. für Einbau-Steckdosen
Menge: 32,000 St

##### Abschnitt 03.03.02 Verkleidungen Hoffenster OG

*Hinweis: Verkleidungen Hoffenster*
Verkleidungen Hoffenster und Fensterbänke der Innenhof-Fensteranlagen Haus B, EG und OG

gemäß Zeichnungen
0116-7_5_AH_DE_TI_300

**03.03.02.0010 Verkleidungen der Laibungen der Festverglasungen 420 mm**
*** Bezugsbeschreibung
Verkleidungen der Laibungen der Festverglasungen herstellen, liefern und auf den Fensteranlagen montieren

Verkleidungen aus Holzwerkstoffplatten, d = 22 mm,
Tiefe: 420 mm
Höhe: 2.880 mm

inklusive fluchtrechte Anarbeitung und Verbindung mit der Fensterbank und fluchtrechter Anarbeitung an die Verkleidung der Markisen

Montage an den Pfosten der Fensteranlagen

Verkleidungen‑ allseitig lackiert
Farbe: NCS S 5005-G80Y
Menge: 16,000 St

**03.03.02.0020 Verkleidungen der Laibungen der Schiebeelemente 300 mm**
*** wie Position 03.03.02.0010
Verkleidungen der Laibungen wie in Bezugsposition 3.3.2.10 beschrieben, herstellen, liefern und auf den Fensteranlagen montieren, jedoch

im Bereich der Schiebeelemente

Tiefe  300 mm
Menge: 16,000 St

**03.03.02.0030 Verkleidungen der Markisen der Festverglasungen 220 x 380 mm**
*** Bezugsbeschreibung
Verkleidungen der Markisen im Bereich der Fensterstürze der Festverglasungen herstellen, liefern und unterhalb der Stürze montieren

L-förmige, nach unten öffenbare Verkleidungen aus Holzwerkstoffplatten, d = 22 mm
Längen: ca 2.225 und 3.135 mm

vertikale Verkleidung:
Höhe: 220 mm
mit Stahlwinkeln am Stahlbetonsturz befestigt
mit Topfscharnieren zur Befestigung der horizontalen Verkleidung

horizontale Verkleidung als bewegliches Element zur Montage und Wartung der Fassaden / Markisen
Tiefe: 380  mm
Zuhaltung links und rechts zusätzlichen mit Magnethaltern, an der Laibung befestigt

incl. fluchtrechte Anarbeitung an die Verkleidung der Laibungen
Menge: 45,000 m

**03.03.02.0040 Verkleidungen der Markisen der Schiebeelemente 220 x 260 mm**
*** wie Position 03.03.02.0030
Verkleidungen der Markisen im Bereich der Fensterstürze wie in Bezugsposition 3.3.2.30 beschrieben herstellen, liefern und unterhalb der Stürze montieren, jedoch

im Bereich der Schiebeelemente

Längen: ca. 2.820 mm und 3865 mm

horizontale Verkleidung als bewegliches Element
Tiefe: 260 mm
Menge: 55,000 m

**03.03.02.0050 Fensterbank Festverglasungen 420 mm**
*** Bezugsbeschreibung
Fensterbänke im Bereich der Festverglasungen herstellen, liefern und auf den Brüstungen montieren

Fensterbänke aus Holzwerkstoffplatten, d = 22 mm,
Tiefe 420  mm,
Längen:
 ca 2.225 und 3.135 mm
inklusive fluchtrechte Anarbeitung und Verbindung mit den Laibungen
Unterseite mit Nut zur Befestigung der vertikalen Fugenabdeckung

Montage auf Leisten aus Holzwerkstoff ca 20 x 30 mm, mit Höhenausgleich auf der Rohbetonbrüstung mit Höhendifferenzen von ca. 10 - 20mm

vertikale Fugenabdeckung aus Holzwerkstoffplatten, d = 15 mm
Höhe: ca 60 mm
eingeleimt in die Nut der Fensterbank
Länge: durchlaufend unter den Fensterbänken, Nut im Bereich zwischen Fensterbänken abgesetzt

Fensterbänke und Fugenabdeckungen‑ allseitig lackiert
Farbe: NCS S 5005-G80Y
Menge: 45,000 m

**03.03.02.0060 Fensterbank Schiebeelemente 300 mm**
*** wie Position 03.03.02.0050
Fensterbänke und Fugenabdeckungen wie in Bezugsposition 3.3.2.50 beschrieben, herstellen, liefern und auf den Brüstungen montieren, jedoch

im Bereich der Schiebeelemente

Länge: ca 6.640 mm
Tiefe  300 mm
Menge: 55,000 m

**03.03.02.0070 Pfosten BSH**
Pfosten aus BSH GL 24c nach DIN EN 14080:2013
als Füllstücke zwischen den Leibungen, herstellen, liefern und vor den Pfosten der Innenhoffassade montieren

Querschnitt 80 × 260 mm
Höhe: ca. 2.230 mm

einschließlich Höhenanpassung und Befestigung zwischen Betonsturz und Fensterbrüstung bzw. Rohboden.
Je Stütze werden oben und unten jeweils zwei Winkelverbinder Typ A mit Steg 65/90/90 × 2,5 mm montiert. Der Anschluss an das Fassadenelement erfolgt mittels Mineralwolle der Baustoffklasse A1
Menge: 16,000 St

**03.03.02.0080 Verkleidungen der Pfosten**
Verkleidungen der Fassadenpfosten, vertikal zwischen den Laibungen, herstellen, liefern und auf den Fensteranlagen montieren

Verkleidungen aus Holzwerkstoffplatten, d = 22 mm,
Breite: 90 mm
Höhe: 2.255 mm

inklusive fluchtrechte Anarbeitung und Verbindung mit der
vertikalen Fugenabdeckung der Fensterbank

verdeckte Montage an den Pfosten aus BSH der Vorposition mit Tiefenausgleich

Verkleidungen‑ allseitig lackiert
Farbe: NCS S 5005-G80Y
Menge: 16,000 St

**03.03.02.0090 Ausschnitte bis 100 cm2**
Ausschnitte in den Holzwerkstoffplatten d = bis 25 mm, rund oder eckig, z.B. für Einbau-Steckdosen
Menge: 32,000 St

#### Abschnitt 03.04 Blendschutz Hoffenster

*Hinweis: Sonnenschutz Hoffenster Haus B*
Verkleidungen Hoffenster,  Fensterbänke und Sonnenschutz der Innenhof-Fensteranlagen Haus B / EG und OG

gemäß Zeichnungen
0116_5_AH_UE_FE_006
0116_5_AH_UE_FE_007
0116-7_5_AH_DE_TI_300
0116_5_AH_DE_TI_301
0116_5_AH_DE_TI_302

*Hinweis: Ausführungsbeschreibung Blendschutz*
Ausführungsbeschreibung Blendschutz

Hinter die Verkleidungen im Bereich der Fensterstürze werden Markisen/Rollos als Blendschutz eingebaut

Markisen/Rolloanlage
bestehend aus

1
einer stranggepressten Aluminiumwelle
Abmasse: 49 x 1,4 mm
Länge: s. Position

2
Motoranrieb 230 V
mit flexibler Zuleitung
mit integriertem Einsteckantrieb mit automatischer Arretierung zur Positionierung der Rollos an jeder gewünschten Position
auf Grund der Längen teilweise als gekoppelte Anlage

3
Deckenbefestigung
Universal-Träger aus gerundeten Edelstahlwinkeln, geschliffen
Durchmesser: 50 mm
Flanschlängen: 30 und 75 mm

4
Behangstoff aus transparentem Screengewebe als Blendschutz
Umweltstandard: Greenguard Gold
Materialdicke: 0,75 mm
Offenheitsfaktor 3%
schwer entflammbar nach DIN EN 13501-1B-s2 d0
Polyester Gewicht ca 455 g/m2
Farbe: Tannin nach Bemusterung durch die Planer

5
Behangabschluss:
Beschwerungsstab aus Aluminium: d= 16 mm

##### Abschnitt 03.04.01 Markisen Hoffenster EG

**03.04.01.0010 Markisen/Rollos Länge 171,5 cm**
Markisen/Rollo Anlage wie oben beschrieben liefern und
hinter den Verkleidungen im Bereich der Fensterstürze
montieren

Länge: 171,5  cm
Anlagenhöhe: 317 cm
Menge: 8,000 St

**03.04.01.0020 Markisen/Rollos Länge 262,5 cm**
Markisen/Rollo Anlage wie oben beschrieben liefern und
hinter den Verkleidungen im Bereich der Fensterstürze
montieren

Länge: 262,5 cm
Anlagenhöhe: 317 cm
Menge: 8,000 St

**03.04.01.0030 Markisen/Rollos Länge 279,5 cm**
Markisen/Rollo Anlage wie oben beschrieben liefern und
hinter den Verkleidungen im Bereich der Fensterstürze
montieren

Länge: 279,5 cm
Anlagenhöhe: 317 cm
Menge: 8,000 St

**03.04.01.0040 Markisen/Rollos Länge 384,5 cm**
Markisen/Rollo Anlage wie oben beschrieben liefern und
hinter den Verkleidungen im Bereich der Fensterstürze
montieren

Länge: 384,5 cm
Anlagenhöhe: 317 cm
Menge: 8,000 St

##### Abschnitt 03.04.02 Markisen Hoffenster OG

**03.04.02.0010 Markisen/Rollos Länge 175 cm**
Markisen/Rollo Anlage wie oben beschrieben liefern und
hinter den Verkleidungen im Bereich der Fensterstürze
montieren

Länge: 175 cm
Anlagenhöhe: 223 cm
Menge: 8,000 St

**03.04.02.0020 Markisen/Rollos Länge 259 cm**
Markisen/Rollo Anlage wie oben beschrieben liefern und
hinter den Verkleidungen im Bereich der Fensterstürze
montieren

Länge: 259 cm
Anlagenhöhe: 223 cm
Menge: 8,000 St

**03.04.02.0030 Markisen/Rollos Länge 279,5 cm**
Markisen/Rollo Anlage wie oben beschrieben liefern und
hinter den Verkleidungen im Bereich der Fensterstürze
montieren

Länge: 279,5 cm
Anlagenhöhe: 223 cm
Menge: 8,000 St

**03.04.02.0040 Markisen/Rollos Länge 384,5 cm**
Markisen/Rollo Anlage wie oben beschrieben liefern und
hinter den Verkleidungen im Bereich der Fensterstürze
montieren

Länge: 384,5 cm
Anlagenhöhe: 223 cm
Menge: 8,000 St

#### Abschnitt 03.05 Verdunkelung

*Hinweis: Verkleidungen Hoffenster Haus B*
Verkleidungen Hoffenster,  Fensterbänke und Sonnenschutz der Innenhof-Fensteranlagen Haus B / EG und OG

gemäß Zeichnungen
0116_5_AH_DE_TB_041
0116_5_AH_DE_TB_042

##### Abschnitt 03.05.01 Verdunkelung Chromastudio

**03.05.01.0010 Verdunkelungsanlage 153 x 230 cm, EG**
*** Bezugsbeschreibung
Verdunkelungsanlage als Kassettenrollo mit Führungsschienen

Maße der gesamten Anlage: Breite x Höhe 153 x 230 cm

Rechtwinklige Aluminiumkassette ca. 80 x 80 mm, Material AlMgSi 05, Wandstärke 2 mm,  Kassette ist mittels 15 mm starken und bündigen Aluminium-Enddeckeln
seitlich geschlossen. Seitenlager beidseitig mit integrierter Höhenverstellung. Innenliegend befindet sich eine Aluminiumwelle mit seitlich oder integriertem 230 Volt Einsteckantrieb. Der Rollobehang ist in jeder beliebigen
Höhe fixierbar. Kassette geeignet für deckenbündigen Einbau / Montage Aussparung der Deckenämmung, Revision der Kasette nur von unten.

Antrieb über Einsteckantrieb mit Einphasen-Kondensator, integrierten Endlagenschaltern, Bremse und Getriebe, Rollo Technik für besonders geräuscharmen Lauf.
Motorkennwerte  3 Nm, 30 U/min., 95 Watt, 50 Hertz und 230 Volt.  Antrieb VDE und TÜV geprüft
Stromversorgung über 250 cm lange Zuleitung mit einer Hirschmann-Steckkupplung inkl. Gegenstecker für den bauseitigen Anschluss.

Seitliche Führungsschienen ca.70 x 27 mm für Wandmontage, mit Abdeckkappen aus Aluminium in der Profilfarbe
Unterer Behangabschluss mit außenliegendem Aluminium-Fallstab mit Bürste. Um den Lichteinfall zu minimieren, ist am unteren Ende des Fallstabes eine Bürstendichtung angebracht.

Farbe der gesamten Anlage: schwarz nach RAL oder NCS

Behang aus Glasfasergewebe für den Objektbereich mit heller Rückseite, stoppt 100% der Licht- und UV-Strahlen bis zu 100.000 lux
Material: Glasfasergewebe PVC-frei, Gewebe ohne gesundheitsschädliche Bestandteile
Warengewicht: 500 g/m²
Lichtechtheit: 6
Brandschutzklasse: schwer entflammbar nach DIN 4102-1 B1, M1 (NF P 92-507), NFPA 701
Lichtdurchlässigkeit: 0%
UV-Transmission: 0%
Blendschutzklasse: 4
Sichtkontak nach außen: 0
Farbe: schwarz

Montage der Anlage an verputzter Stahlbetonwand
Menge: 1,000 St

**03.05.01.0020 Verdunkelungsanlage 178 x 230 cm, EG**
*** wie Position 03.05.01.0010
Verdunkelungsanlage als Kassettenrollo mit Führungsschienen wie in Bezugsposition 3.5.1.10 beschrieben, jedoch

Maße der gesamten Anlage:  Breite x Höhe 178 x 230 cm
Menge: 1,000 St

**03.05.01.0030 Verdunkelungsanlage 153 x 236 cm, OG**
*** wie Position 03.05.01.0010
Verdunkelungsanlage als Kassettenrollo mit Führungsschienen wie in Bezugsposition 3.5.1.10 beschrieben, jedoch

Maße der gesamten Anlage:  Breite x Höhe 153 x 230 cm

Montage der Anlage an Trockenbau-Vorsatzschale im OG,
Arbeitshöhe ca. 4,50 bis 7,00 m über OKF
Menge: 1,000 St

**03.05.01.0040 Verdunkelungsanlage 178 x 236 cm, OG**
*** wie Position 03.05.01.0010
Verdunkelungsanlage als Kassettenrollo mit Führungsschienen wie in Bezugsposition 3.5.1.10 beschrieben, jedoch

Maße der gesamten Anlage:  Breite x Höhe 178 x 230 cm

Montage der Anlage an Trockenbau-Vorsatzschale im OG,
Arbeitshöhe ca. 4,50 bis 7,00 m über OKF
Menge: 1,000 St

### Bereich 04 Stundenlohnarbeiten

#### Abschnitt 04.01 Stundenlohnarbeiten

##### Abschnitt 04.01.01 Stundenlohnarbeiten

**04.01.01.0010 Vorarbeiter**
Stundenlohnarbeiten Vorarbeiter einschl. Nebenkosten, ausschließlich auf Weisung Bauleitung.
Menge: 2,000 h

**04.01.01.0020 Facharbeiter**
Stundenlohnarbeiten Facharbeiter einschl. Nebenkosten, ausschließlich auf Weisung Bauleitung.
Menge: 10,000 h

**04.01.01.0030 Helfer**
Stundenlohnarbeiten Bauhelfer einschl. Nebenkosten, ausschließlich auf Weisung Bauleitung.
Menge: 10,000 h
